# Jacobi Walther Dachziegel - Ausschreibungstexte
Leistungsbeschreibung (GAEB 90, DA81)
Währung: EUR
Auftraggeber: KS

## Dach
Datum: 21.12.20

*Hinweis*

### 01 Dach

#### 01.01 01.01: 01.09.01: Vorbemerkungen

**01.01.01 Vorbemerkungen**
Vorbemerkungen

Als Vertragsbestandteile gelten:
A) Alle genannten Normen in der neusten Fassung.
B) Die Inhalte des nachfolgenden
Leistungsverzeichnisses.
C) Die allgemeinen Bestimmungen für die Vergabe
von
Bauleistungen ( VOB Teil A )
D) Die allgemeinen Vertragsbedingungen für die
Ausführung von Bauleistungen ( VOB Teil B )
E) Die technischen Vorschriften für Bauleistungen (
VOB
Teil C )
F) Die relevanten DIN - Normen.
G) Die einschlägigen baupolizeilichen und
technischen
Bestimmungen sowie die
Unfallverhütungsvorschriften.
H) Die Fachregeln des Deutschen
Dachdeckerhandwerks.
I) Die Verarbeitungsvorschriften der Walther
Dachziegel
GmbH mit den jeweils zum Verlegezeitpunkt gültigen
Daten.
J) Für die Ausarbeitung und Preisgestaltung sind die
Kenntnisse der Baustelle erforderlich.
K) Der Bieter hat die Durchführung seiner Arbeiten
mit
Zimmermann und Klempner so abzusprechen, dass
ein
reibungsloser Ablauf der Arbeiten gewährleistet ist.
L) Für die angebotenen Leistungen übernimmt der
Bieter
die Verpflichtung der Vollständigkeit: d. h.
Leistungen, die sich mit der Ausführung der
angefragten
Positionen zwangsläufig ergeben, hat er mit
einzukalkulieren, auch wenn sie im
Leistungsverzeichnis
nicht ausdrücklich erwähnt sind

_____________________
______________________________
(Ort und Datum)  (Stempel und Unterschrift
des Bieters)
Menge: 0,000 st

#### 01.02 01.02: Einrichtung und Gerüstbau

**01.02.01 Baustelleneinrichtung Einrichten**
Baustelleneinrichtung

Einrichten und Räumen der Baustelle
mit An- und Abfuhr, sowie Vorhalten
der zur Durchführung der nachstehend
beschriebenen Arbeiten erforderlichen
Maschinen, Geräte, Werkzeuge und
Bauwagen für die Dauer der Arbeiten.
Menge: 0,000 st

**01.02.02 Baustellen Toilettenkabine**
Baustellen-Toilettenkabine

Baustellen-Toilettenkabine liefern, für die Dauer der
Arbeiten vorhalten und nach Beendigung der Arbeiten
wieder abholen.
Menge: 0,000 st

**01.02.03 Standgerüst gestellt**
Standgerüst

Sicherheitsgerüst nach den Erfordernissen der Bau-BG und den derzeit gültigen
UVV aufbauen, vorhalten und abbauen.
Gerüstgruppe  : 3 (2,0 kN/m2)
Belagbreite  : mind. 0,60 m
Menge: 0,000 m2

**01.02.04 Dachfanggerüst**
Dachfanggerüst

Dachfanggerüst durch Erweiterung des
Fassadengerüstes im Bereich der Traufe,
Gebrauchsüberlassung bis 4 Wochen
(Grundeinsatzzeit).
Höhe Dachfang: 2,00 m
Menge: 0,000 m

**01.02.05 Gerüstträger f. Durchfahrt einbauen,Gr.4**
Gerüstträger f. Durchfahrt einbauen,Gr.4

Gerüstträger in Gitterkonstruktion für
die Überbrückung von Durchfahrten u.
dgl. in die Gerüstkonstruktion einbauen,
Gebrauchsüberlassung bis 4 Wochen
(Grundeinsatzzeit).
Öffnungsbreite: ..... m
Gerüstgruppe  : 4 (3,0 kN/m2)
Menge: 0,000 m

**01.02.06 Gerüstverbreiterung innen**
Gerüstverbreiterung innen bzw. aussen

Gerüstverbreiterung innen bzw. aussen,
Gebrauchsüberlassung bis 4 Wochen
(Grundeinsatzzeit).
Menge: 0,000 m

#### 01.03 01.03: Abrissarbeiten

**01.03.01 Dacheindeckung abgerissen**
Abriss Dacheindeckung

Vorhandene Dacheindeckung aus Dachziegeln
oder Betondachsteinen abdecken, nach unten
bringen und abfahren. Inklusive Container- und
Deponiegebühren.
Menge: 0,000 m2

**01.03.02 Abriss Biberschwanzeindeckung abgerissen**
Abriss Biberschwanzeindeckung

Vorhandene Dacheindeckung aus Biberschwanzziegeln vom Dach nehmen, nach unten bringen
und abfahren. Inklusive Container- und
Deponiegebühren.
Menge: 0,000 m2

**01.03.03 Lattung abgerissen**
Abriss Lattung

Vorhandene Dachlattung abnehmen, nach
unten bringen, abfahren und entsorgen.
Inklusive Container- und Deponiegebühren.
Menge: 0,000 m2

**01.03.04 Unterspannbahn und Dämmung abgerissen**
Abriss Unterspannung

Vorhandene Unterspannbahn abnehmen und vom
Dach schaffen. Inklusive Container- und
Deponiegebühren.
Menge: 0,000 m2

**01.03.05 Dämmung abgerissen**
Abriss Dämmung

Vorhandene Wärmedämmung aus den Gefachen
herausnehmen und vom Dach schaffen.
Gefache zwischen den Sparren säubern und von
alten Nägeln, Klammerresten und spitzen
Eindringungen (Holzsplitter...) befreien.
Inklusive Container- und Deponiegebühren.
Menge: 0,000 m2

**01.03.06 Unterspannbahn und Dämmung abgerissen**
Abriss Dampfsperre

Vorhandene Dampfsperre abnehmen und vom
Dach schaffen. Inklusive Container- und
Deponiegebühren.
Menge: 0,000 m2

**01.03.07 Dachrinne abgerissen**
Abriss Dachrinne

Vorhandene Dachrinne samt Rinneisen abnehmen, vom Dach bringen und entsorgen.
Inklusive Container- und Deponiegebühren.
Menge: 0,000 m

**01.03.08 Traufbleche abgerissen**
Abriss Traufblech

Vorhandene Traufbleche (Rinneneinhang)
abnehmen, vom Dach bringen und entsorgen.
Inklusive Container- und Deponiegebühren.
Menge: 0,000 m

**01.03.09 Fallrohr abgerissen**
Abriss Fallrohre

Vorhandene Regenfallrohre samt Rohrschellen
abnehmen und entsorgen.
Inklusive Container- und Deponiegebühren soweit
erforderlich.
Menge: 0,000 m

**01.03.10 Kehlbleche abgerissen**
Abriss Kehlbleche

Vorhandene Kehlbleche abnehmen, vom
Dach bringen und entsorgen.
Inklusive Container- und Deponiegebühren.
Menge: 0,000 m

#### 01.04 01.04: Wärmedämmung

**01.04.01 Dachsparren aufgedoppelt**
Sparren aufdoppeln

Dachsparren aufdoppeln durch Aufnageln
von Dachlatten um ausreichend
Einbauhöhe für die Dachdämmung zu erhalten.
Lattenquerschnitt: ........ mm.
Menge: 0,000 m2

**01.04.02 Dampfbremse geliefert und verlegt**
Dampfbremse

PE-Folie, d = 0,2 mm, liefern und unterhalb
der Sparren vollflächig verlegen.
Nähte und Stöße mit Klebeband abdichten
und die Dampfsperre an allen Dachdurchdringungen sowie Rändern luftdicht anschließen.
Menge: 0,000 m2

**01.04.03 Dampfbremse geliefert und eingebaut**
Dampfbremse, variabler sd-Wert

Dampfbremse mit variablem sd-Wert
(Wasserdampfdurchgangswiderstand) liefern,
unterhalb der Dämmung, an den Sparrenflanken und
überhalb der Sparren durchgehend aufbringen.
Überlappungen mit Klebebändern luftdicht verkleben
und die Folie an alle Dachdurchdringungen und
Wände fachgerecht anschließen.
Menge: 0,000 m2

**01.04.04 Wärmedämmung geliefert und eingebaut**
Dämmung Mineralwolle

Mineralwolle-Dämmfilz, asserabweisend ausgerüstet,
nicht brennbar (Baustoffklasse A1), liefern und dicht
 gestoßen
zwischen den Dachsparren einbauen.
Dämmstärke: ... mm
Wärmeleitfähigkeit: ... W/mK
Menge: 0,000 m2

#### 01.05 01.05: Unterkonstruktion

**01.05.01 Dachfläche in der Höhe ausgeglichen**
Ausgleich Dachfläche

Ausgleichen der vorhandenen Dachfläche durch
Anblatten von Nagelholzbrettern und/oder
Aufdopplung der Sparren.
Inklusive Befestigungsmitteln in statisch
erforderlicher Anzahl.
Menge: 0,000 m2

**01.05.02 DELTA®-VENT N**
Unterdeck-/Unterspannbahn

diffusionsoffene Unterdeck-/Unterspannbahn aus
PP-Spinnvlies-Folien-Kombination mit
Spezialbeschichtung liefern und nach
Dachdecker-Fachregeln und Herstellerangaben
fachgerecht auf Sparren verlegen. Die Befestigung
 erfolgt mit
Breitkopfstiften oder Tackerklammern auf dem
Sparren.
Menge: 0,000 m2

**01.05.03 DELTA®-VENT N PLUS**
Unterdeck-/Unterspannbahn, verkleben

diffusionsoffene Unterdeck-/Unterspannbahn aus
PP-Spinnvlies-Folien-Kombination mit integriertem
Selbstkleberand liefern und nach
Dachdecker-Fachregeln
und Herstellerangaben fachgerecht auf Sparren
verlegen. Die Befestigung erfolgt mit Breitkopfstiften
 oder
Tackerklammern auf dem Sparren.
Menge: 0,000 m2

**01.05.04 DELTA®-FOXX**
Schalungsbahn

diffusionsoffene Schalungsbahn aus Polyestervlies
mit Dispersions-beschichtung liefern und nach
Dachdecker-Fachregeln und Herstellerangaben
fachgerecht verlegen. Die Verlegung erfolgt mit
Breitkopfstiften Breitkopfstiften oder Tackerklammern
auf der Schalung. Im Überdeckungsbereich ist die
Schalungsbahn verdeckt zu befestigen.
Menge: 0,000 m2

**01.05.05 Dachschalung, sägerauh, d=24 mm**
Dachschalung

Dachschalung aus Brettern, sägerauh, liefern und auf
vorhandener Dachkonstruktion (Sparren) befestigen.
Holzart  : Fichte / Tanne /
Kiefer
Sortierklasse  : S 10
Holzfeuchte  : trocken (um <= 20%)
Brettdicke  : ... mm
Brettbreite  : sägefallend
Menge: 0,000 m2

**01.05.06 Dachschalung, NF, gehobelt, 28 mm**
Dachschalung, NF, gehobelt

Dachschalung aus Nut- und Federbrettern,
einseitig gehobelt, liefern und vollflächig auf vorhandener Dachkonstruktion (Sparren) befestigen.
Holzart  : Fichte/Kiefer/Tanne
Brettdicke : ... mm
Brettbreite: ... mm
Menge: 0,000 m2

**01.05.07 Konterlattung geliefert und aufgebracht**
Konterlattung

Konterlattung aus Nadelholz roh, trocken, der
Sortierklasse S13 nach DIN 4074-1, ... x ... mm,
Holzschutz lt. DIN 68800, liefern und auf der
Unterkonstruktion durchgehend befestigen.
Menge: 0,000 m2

**01.05.08 Unterdach (mit Schalung)**
Unterdach (mit Schalung)
wasserführendes Unterdach

verschalte und bereits mit der Konterlattung
versehene  Dachfläche zur Erstellung
eines wasserführenden Unterdaches  mit
einer Lage, einer geeigneten Dachbahn,
fachgerecht abdichten.
Menge: 0,000 m2

**01.05.09 Nageldichtband liefern und montieren**
Nageldichtband liefern und montieren

Nageldichtband liefern und zwischen Konterlatte
und Unterspann/deckbahn für ein dauerhaft
regensicheres Abdichten bei Montage
der Lattung montieren. Die Gebrauchsanleitungen
des Herstellers sind zu beachten.
Menge: 0,000 m2

**01.05.10 Dachlattung geliefert und aufgebracht**
Traglattung

Dachfläche mit Latten roh, trocken, der Sortierklasse
S10  nach DIN 4074-1, ... x ... mm, Holzschutz lt.
DIN 68800, im erforderlichen Abstand einlatten.
Inklusive Lieferung und Beischneiden am Rand und
allen aufgehenden Bauteilen.
Menge: 0,000 m2

#### 01.06 01.06: Traufe

**01.06.01 Traufbohlen geliefert und montiert**
Traufbohlen

Traufbohlen aus Nadelholz, der Sortierklasse S10
nach DIN 4074-1, Holzschutz lt. DIN 68800, liefern
und als Auflager für die Regenrinne durchgehend an
den Sparrenköpfen befestigen.
Menge: 0,000 m

**01.06.02 Aero-Traufelement**
Traufelement mit Kamm

Traufelement mit Kamm als Lüftungselement
für die Traufe mit integriertem
Traufgitter als flexible Absperrung
gegen Vogeleinflug liefern und
anbringen.
Menge: 0,000 m

**01.06.03 Trauflüfterkamm geliefert und montiert**
Traufkamm

Trauflkamm aus wetterfestem Kunststoff, als
Schutz vor Laub, Vogel- und Insekteneinflug, liefern und parallel zur Traufe an den Sparrenköpfen
mit korrosionsgeschützten Befestigern montieren.
Menge: 0,000 m

**01.06.04 Traufgitter geliefert und montiert**
Traufüftungsgitter

Traufenlüftungsgitter aus wetterfestem Kunststoff,
als Schutz vor Vogel- und Insekteneinflug, liefern
und an den Sparrenköpfen durchlaufend montieren.
Höhe: .......... mm
Menge: 0,000 m

**01.06.05 Untersichtschalung,Dach,NF,d=mind. 24mm**
Untersichtschalung

Untersichtschalung aus Nut- und Federbrettern, gehobelt, auf Dachkonstruktion
(Sparren) liefern und einbauen.
Holzart  : Fichte / Tanne
Sortierklasse  : A
Holzfeuchte  : trocken (um <= 20%)
Brettdicke  : ... mm
Menge: 0,000 m2

**01.06.06 Stirnbrett,gehobelt,18-30/120-200 mm**
Stirnbrett, gehobelt

Stirnbrett, Sichtflächen gehobelt,
Stöße auf Gehrung geschnitten, liefern und
an der Traufe zur Abdeckung der
Traufkonstruktion einbauen.
Holzart  : Fichte / Kiefer
Holzfeuchte  : trocken (um <= 20%)
Güteklasse  : I
Schnittklasse  : S (scharfkantig)
Brettbreite  : ... mm
Brettdicke  : ... mm
Menge: 0,000 m

**01.06.07 Gesimskasten,Sichtschalung,ern.,600**
Gesimskasten aus Profilbretter

Gesimskasten aus Profilbretter d= 19,5 mm inkl.
Holzunterkonstruktion liefern und montieren.
Abwicklung: ca. ... mm
Menge: 0,000 m

**01.06.08 Lasur an gehobelten Holzflächen**
Lasur an gehobelten Holzflächen streichen

Holzflächen mit einer Holzschutzlasur behandeln.
(2 Anstriche). Inkl. Lieferung.
Farbe nach Wahl des AG.
Menge: 0,000 m2

**01.06.09 Traufverkleidung m. Schieferplatten**
Traufverkleidung

Traufverkleidung mit kleinformatigen Platten,
 einreihig,
liefern und mit korrosionsbeständigem
Befestigungsmittel montieren.
Material: ....
Format: ... cm
Menge: 0,000 m

#### 01.07 01.07: Ortgang

**01.07.01 Untersichtschalung,Dach,NF,d=mind. 24mm**
Untersichtschalung

Untersichtschalung aus Nut- und Federbrettern, gehobelt, auf Dachkonstruktion
(Sparren) liefern und einbauen.
Holzart  : Fichte / Tanne
Sortierklasse  : A
Holzfeuchte  : trocken (um <= 20%)
Brettdicke  : ... mm
Menge: 0,000 m2

**01.07.02 Unterzugsbrett geliefert und montiert**
Unterzugsbrett, gehobelt

Unterzugsbrett, Sichtflächen gehobelt,
Stöße auf Gehrung geschnitten, liefern und
entlang der Ortgangunterseite einbauen.
Holzart  : Fichte / Kiefer
Holzfeuchte  : trocken (um <= 20%)
Güteklasse  : I
Schnittklasse  : S (scharfkantig)
Brettbreite  : ... mm
Brettdicke  : ... mm
Menge: 0,000 m

**01.07.03 Ortgangbrett,gehobelt,18-30/120-200 mm**
Ortgangbrett, gehobelt

Ortgangbrett, Sichtflächen gehobelt,
Stöße auf Gehrung geschnitten, liefern und
einbauen.
Holzart  : Fichte / Kiefer
Holzfeuchte  : trocken (um <= 20%)
Güteklasse  : I
Schnittklasse  : S (scharfkantig)
Brettbreite  : ... mm
Brettdicke  : ... mm
Menge: 0,000 m

**01.07.04 Lasur an gehobelten Holzflächen**
Lasur an gehobelten Holzflächen streichen

Holzflächen mit einer Holzschutzlasur behandeln.
(2 Anstriche). Inkl. Lieferung.
Farbe nach Wahl des AG.
Menge: 0,000 m2

**01.07.05 Ortgangverkleidung m. SS-Platten**
Ortgangverkleidung

Ortgangverkleidung mit kleinformatigen Platten,
 einreihig,
liefern und mit korrosionsbeständigem
Befestigungsmittel montieren.
Material: ...
Format: ... cm
Menge: 0,000 m

#### 01.08 01.08: Pult

**01.08.01 Stirnbrett,gehobelt,18-30/120-200 mm**
Stirnbrett, gehobelt

Stirnbrett, Sichtflächen gehobelt,
Stöße auf Gehrung geschnitten, liefern und
am Pult zur Abdeckung der Pultkonstruktion einbauen.
Holzart  : Fichte / Kiefer
Holzfeuchte  : trocken (um <= 20%)
Güteklasse  : I
Schnittklasse  : S (scharfkantig)
Brettbreite  : ... mm
Brettdicke  : ... mm
Menge: 0,000 m

**01.08.02 Gesimskasten,Sichtschalung,ern.,600**
Pultkasten aus Profilbretter

Pultkasten aus Profilbretter d= 19,5 mm inkl.
Holzunterkonstruktion liefern und montieren.
Abwicklung: ca. ... mm
Menge: 0,000 m

**01.08.03 Lasur an gehobelten Holzflächen**
Lasur an gehobelten Holzflächen streichen

Holzflächen mit einer Holzschutzlasur behandeln.
(2 Anstriche). Inkl. Lieferung.
Farbe nach Wahl des AG.
Menge: 0,000 m2

**01.08.04 Traufverkleidung m. Schieferplatten**
Pultverkleidung

Pultverkleidung mit kleinformatigen Platten, einreihig,
liefern und mit korrosionsbeständigem
Befestigungsmittel montieren.
Material: ...
Format: ... cm
Menge: 0,000 m

#### 01.09 01.09: Dachkehle

**01.09.01 Kehle**
Kehle

Kehle, Dachkehle aus Metall liefern, in die Dachfläche
einpassen und mit Haften durchdringungsfrei befestigen.
Material:
Zuschnitt:
Anzahl Kantungen:
Menge: 0,000 m

**01.09.02 Beischneiden Kehle**
Beischneiden Kehle, beidseitig

Beidseitiges Beischneiden der Dacheindeckung an
Kehlen. Einschließlich korrosionsgeschützter
Befestigung, soweit erforderlich.
Menge: 0,000 m

**01.09.03 Schnittkanten streichen**
Schnittkanten streichen

Schnittkanten der Dacheindeckung an Kehle, An- und
Abschlüsse mit zur Dacheindeckung passender
Engobe deckend abpinseln.
Menge: 0,000 m

#### 01.10 01.10: Dacheindeckung

**01.10.01 Dacheindeckung mit Tonziegel**
Dacheindeckung mit Tonziegel

Dachfläche mit Tondachziegel auf vorhandener
Lattung eindecken.
Deckbreite: 20,5 cm
Decklänge: 32,5-35,0 cm
Decklänge (mit Anarbeiten Ortgang): 29,0-32,5 cm
Decklänge (ohne Ortgang): 25,0-35,0 cm
Mindestbedarf: ca. 13,9 St/qm
Regeldachneigung: 30°

Hersteller: Jacobi - Tondachziegel
Modell: Standard-Falzziegel Z7v

Naturrot/Engobiert
[ ] naturrot
[ ] altrot
[ ] dunkelbraun
[ ] altschwarz
Menge: 0,000 m2

**01.10.02 Verklammerung der Dachfläche**
Sturmverklammerung

Korrosionsgeschütze Ziegelverklammerung
liefern und entsprechend der Fachregeln des
deutschen Dachdeckerhandwerks in den First-,
Ortgang-, Trauf-, Kehl- und Gratbereichen sowie
innerhalb der Dachinnenfläche im jeweils
berechneten Verlegeraster einbauen.

Die objektspezifische Berechnung wird mit der
Endrechnung ausgehändigt. Sie dient im
Schadensfall zur Vorlage beim  Gebäude- und
Haftpflichtversicherer und sollte vom Eigentümer
zusammen mit den Versicherungspolicen
sorgfältig und dauerhaft aufbewahrt werden.
Menge: 0,000 m2

**01.10.03 Halber Ziegel - Ausgleichsziegel (längs)**
Halber Ziegel - Ausgleichsziegel (längs)

Halber Ziegel - Ausgleichsziegel (längs), Halbe
Flächenziegel als Ausgleichsziegel passend zur
Dacheindeckung liefern und einbauen.
Deckbreite: ca. 10,0 cm
Menge: 0,000 st

**01.10.04 Doppelwulstziegel**
Doppelwulstziegel

Doppelwulstziegel, passend zur Dacheindeckung,
liefern und bei linken, gerade verlaufenden
Dachkanten, wie z.B. Giebel- und/oder
Wandanschlüssen, Dachfenster etc., eindecken und
korrosionsgeschützt befestigen.
Bedarf: 2,9 St./m bei LA=35,0 cm
Menge: 0,000 m

**01.10.05 Ortgangziegel links**
Ortgangziegel links

Ortgang mit Ortgangziegel links, passend zur
Dacheindeckung, liefern, mit korrosionsgeschützten
Schrauben sturmgeschützt befestigen und als Zulage
zur Dachfläche eindecken.
Bedarf: 2,9 St./lfm bei LA=35,0 cm
Menge: 0,000 m

**01.10.06 Ortgangziegel rechts**
Ortgangziegel rechts

Ortgang mit Ortgangziegel rechts, passend zur
Dacheindeckung, liefern, mit korrosionsgeschützten
Schrauben sturmgeschützt befestigen und als Zulage
zur Dachfläche eindecken.
Bedarf: 2,9 St./m bei LA=35,0 cm
Menge: 0,000 m

**01.10.07 Trockenfirst geliefert und montiert**
Trockenfirst

Trockenfirst inklusive Formziegel, Rollfirst,
Firstlatten und Firstlattenhaltern, Firstklammer
sowie Befestigungsmaterial in korrosionsgeschützter
Ausführung liefern und durchlaufend montieren.
Menge: 0,000 m

**01.10.08 First-/Gratanfänger**
Firstanfänger für Satteldach

Firstanfänger für Satteldach, passend zu Deckung
und Firstausbildung, liefern und korrosionsgeschützt am Firstanfang montieren. Als Zulage
zur Dacheindeckung.
Menge: 0,000 st

**01.10.09 First-/Gratanfänger**
Firstender für Satteldach

Firstender für Satteldach, passend zu Deckung
und Firstausbildung, liefern und korrosionsgeschützt am Firstende montieren. Als Zulage
zur Dacheindeckung.
Menge: 0,000 st

**01.10.10 First-/Gratanfänger**
Abschlussscheibe für Satteldach

Abschlusscheibe für Satteldach, passend zu
Deckung und Firstausbildung, liefern und montieren.
Als Zulage zur Dacheindeckung.
Menge: 0,000 st

**01.10.11 Trockengrat geliefert und montiert**
Trockengrat

Trockengrat inklusive Formziegel, samt
untergelegtem Rollfirst, Befestigungszubehör,
Gratlattenhalter, Gratlatte und Gratklammer liefern
und mit korrosionsgeschütztem
Befestigungsmaterial durchlaufend montieren.
Menge: 0,000 m

**01.10.12 Beischneiden Grat**
Beischneiden Grat

Beischneiden Grat, Beidseitiges Beischneiden der
Dacheindeckung an den Graten. Einschließlich
korrosionsgeschützter Befestigung, soweit
erforderlich.
Menge: 0,000 m

**01.10.13 First-/Gratanfänger**
First- /Gratanfänger

First-/Gratanfänger, passend zu Deckung und
Firstausbildung, liefern und korrosionsgeschützt
am First-/Gratanfang montieren. Als Zulage zur
Dacheindeckung.
Menge: 0,000 st

**01.10.14 First-/Gratanfänger**
Firstender

Firstender, passend zu Deckung und
Firstausbildung, liefern und korrosionsgeschützt
am Firstende montieren. Als Zulage zur
Grateindeckung.
Menge: 0,000 st

**01.10.15 First-/Gratanfänger**
Gratanfänger

Gratanfänger, passend zu Deckung und
Gratausbildung, liefern und korrosionsgeschützt
am Gratanfang  montieren. Als Zulage zur
Grateindeckung.
Menge: 0,000 st

**01.10.16 Walmkappe, Universal groß**
Walmkappe 3-achsig

Walmkappe, 3-achsig, passend zur Dachfläche,
liefern und sturmgeschützt befestigen.
Menge: 0,000 st

**01.10.17 Walmkappe, Universal groß**
Walmkappe 4-achsig

Walmkappe, 4-achsig, passend zur Dachfläche,
liefern und sturmgeschützt befestigen.
Menge: 0,000 st

**01.10.18 Lüfterziegel**
Lüfterziegel

Lüfterziegel, passend zur Dacheindeckung, liefern
und als Zulage eindecken.
Lüftungsquerschnitt: 8,6 cm²
Menge: 0,000 st

**01.10.19 Sanitärlüfter mit Schlauch**
Sanitärlüfter mit Schlauch, Alu-beschichtet

Alu-Sanitärlüfter mit Schlauch, Form und farblich
passend zur Dacheindeckung, als Zulage in die
Dachfläche einbauen.
Menge: 0,000 st

**01.10.20 Sanitärlüfter mit Schlauch**
Wrasenlüfterpfanne

Wrsaenlüfterpfanne, für elektrisch, motorisch
betriebene Entlüftung, in Form und farblich passend
zur Dacheindeckung, als Zulage in die Dachfläche
einbauen.
Anfertigung entsprechend dem
Hersteller-Bestellformular.
DN: .......... mm
Menge: 0,000 st

**01.10.21 Antennenziegel mit Manschette**
Antennenziegel mit Manschette, Alu-bschichtet

Alu-Antennenziegel mit Manschette, Form
und farblich passend zur Dacheindeckung, liefern
und in die vorhandene Dachfläche einbauen. Als Zulage
 zur
Deckung.
Menge: 0,000 st

**01.10.22 Thermenabgasdurchgangspfanne**
Thermenabgasdurchgangspfanne

Thermenabgasdurchgangspfanne für Gasrohr,
liefern und in die Dachfläche einsetzen.
Anfertigung entsprechend dem
Hersteller-Bestellformular.
DN: ......... mm
Menge: 0,000 st

**01.10.23 Solarträger**
Solarträger

Alu-Solarträger komplett mit Grundpfanne
Form und farblich passend zur Dacheindeckung,
liefern und montieren.
Menge: 0,000 st

**01.10.24 Solardurchgang komplett mit Grundpfanne liefern**
Solardurchgang komplett mit Grundpfanne

Alu-Solardurchgang komplett mit
Grundpfanne Form und farblich passend zur
Dacheindeckung, liefern und montieren.
Menge: 0,000 st

#### 01.11 01.11: Sonderformziegel

**01.11.01 Pultdachziegel**
Pultdachziegel

Pultdachziegel, objektspezifisch hergestellt, passend
zur Dacheindeckung, liefern und mit
korrosionsgeschützten Schrauben sturmgeschützt
befestigen. Als Zulage zur Dacheindeckung.
Menge: 0,000 m

**01.11.02 Pult-Ortgangziegel links**
Pult-Ortgangziegel links

Pult-Ortgangziegel, links passend zur
Dacheindeckung liefern und mit
korrossionsgeschützten Schrauben sturmgeschützt
befestigen.
Menge: 0,000 st

**01.11.03 Pult-Ortgangziegel links**
Pult-Ortgangziegel rechts

Pult-Ortgangziegel, rechts passend zur
Dacheindeckung liefern und mit
korrossionsgeschützten Schrauben sturmgeschützt
befestigen.
Menge: 0,000 st

**01.11.04 Trockenfirst geliefert und montiert**
Pultfirst universal

Pultfirst universal 90° inklusive Formziegel,
 Rollfirst,
Firstlatten und Firstlattenhaltern, Firstklammer sowie
Befestigungsmaterial in korrosionsgeschützter
Ausführung liefern und durchlaufend montieren.
Menge: 0,000 m

**01.11.05 First-/Gratanfänger**
Pultfirstanfänger universal

Pultfirstanfänger universal 90° passend zu
Deckung und Firstausbildung, liefern und
korrosionsgeschützt am Firstanfang montieren.
Als Zulage zur Dacheindeckung.
Menge: 0,000 st

**01.11.06 First-/Gratanfänger**
Pultfirstender universal

Pultfirstender universal 90° passend zu
Deckung und Firstausbildung, liefern und
korrosionsgeschützt am Firstende montieren.
Als Zulage zur Dacheindeckung.
Menge: 0,000 st

**01.11.07 Dachknickziegel**
Dachknickziegel

Dachknickziegel, passend zur Dacheindeckung,
liefern und mit korrosionsgeschützten Schrauben
sturmgeschützt befestigen.
Als Zulage zur Dacheindeckung eindecken.
Menge: 0,000 m

**01.11.08 Pult-Ortgangziegel links**
Knickziegel Ortgang links

Knickziegel Ortgang, links passend zur
Dacheindeckung liefern und mit
korrossionsgeschützten Schrauben sturmgeschützt
befestigen.
Menge: 0,000 st

**01.11.09 Pult-Ortgangziegel links**
Knickziegel Ortgang rechts

Knickziegel Ortgang, rechts passend zur
Dacheindeckung liefern und mit
korrossionsgeschützten Schrauben sturmgeschützt
befestigen.
Menge: 0,000 st

**01.11.10 Kehlziegel**
Kehlziegel

Kehlziegel, passend zur Dacheindeckung, liefern und
mit korrosionsgeschützten Schrauben befestigen.
Als Zulage zur Dacheindeckung eindecken.
Menge: 0,000 m

#### 01.12 01.12: Dachbegehung

**01.12.01 Langrost liefern und montieren**
Langrost 80 cm, komplett mit Grundpfanne
liefern und montieren

Langrost 80 cm liefern und montieren: Langrost aus
Alu-Druckguss mit Edelstahl-Befestigungselementen
und Grundpfannen, Form und farblich passend zur
Dacheindeckung, liefern und entsprechend den
Unfallverhütungsvorschriften der
Bauberufsgenossenschaft in die Dachfläche
einbauen.
Menge: 0,000 st

**01.12.02 Kurzrost liefern und montieren**
Kurzrost 46 cm, komplett mit Grundpfanne
liefern und montieren

Kurzrost 46 cm liefern und montieren: Kurzrost aus
Alu-Druckguss mit Edelstahl-Befestigungselementen
und Grundpfannen, Form und farblich passend zur
Dacheindeckung, liefern und entsprechend den
Unfallverhütungsvorschriften der
Bauberufsgenossenschaft in die Dachfläche
einbauen.
Menge: 0,000 st

**01.12.03 Laufrosthalterung f. Endloslaufrost kpl. m. Grundpfanne liefern und montieren**
Laufrosthalterung f. Endloslaufrost kpl. m.
Grundpfanne liefern und montieren

Alu-Laufrosthalterung für Endloslaufrost komplett mit
Grundpfanne, Form und farblich passend
zur Dacheindeckung, liefern und entsprechend den
Unfallverhütungsvorschriften der
Bauberufsgenossenschaft in die Dachfläche
einbauen.
Menge: 0,000 st

**01.12.04 Endlos-Laufrost**
Endlos-Laufrost 150 cm

Alu-Endlos-Laufrost 150 cm, Form und farblich
passend zur Dacheindeckung,  liefern und
entsprechend den Unfallverhütungsvorschriften der
Bauberufsgenossenschaft in die Dachfläche
einbauen.
Menge: 0,000 st

**01.12.05 Sicherheitstritt komplett mit Grundpfanne geliefert und eingebaut**
Sicherheitstritt komplett mit Grundpfanne

Sicherheitstritt komplett mit Grundpfanne, passend
zur Dacheindeckung, liefern  und entsprechend
den Unfallverhütungsvorschriften der
Bauberufsgenossenschaft in die Dachfläche
einbauen.
Menge: 0,000 st

**01.12.06 Dachhaken geliefert und eingebaut**
Sicherheitsdachhaken

Sicherheitsdachhaken, liefern und entsprechend
den Vorschriften der Bauberufsgenossenschaft in die
vorhandene Dachfläche einbauen.
Farbe: ........
Menge: 0,000 st

#### 01.13 01.13: Schneefang

**01.13.01 Schneefanggitter**
Schneefanggitter 150 cm

Alu-Schneefanggitter, h = 20 cm, farblich passend
liefern und in die Dachfläche einbauen.
Menge: 0,000 m

**01.13.02 Schneefanggitterhalterung komplett mit Grundpfanne**
Schneefanggitterhalterung komplett mit
Grundpfanne

Alu-Schneefanggitterhalterung komplett mit
Grundpfanne, Form und farblich passend zur
Dacheindeckung, liefern und entsprechend den
Fachregeln des Deutschen Dachdeckerhandwerks in
passender Anzahl in die Dachfläche einbauen.
Menge: 0,000 st

**01.13.03 Rundholzhalter komplett mit Grundplatte**
Rundholzhalter komplett mit Grundplatte

Alu-Rundholzhalter komplett mit Grundpfanne, Form
und farblich passend zur Dacheindeckung, incl.
Befestigung liefern und montieren.
Menge: 0,000 st

**01.13.04 Schneefang-Rundholz, D=100 mm**
Schneefang-Rundholz

Schneefang-Rundholz, gehobelt,
liefern und einbauen.
Einzellänge: ... m
Durchmesser: ... cm
Menge: 0,000 st

**01.13.05 Schneehalterohr**
Schneehalterohr 200 cm

Alu-Schneehalterohr 200 cm lang liefern und in die
Dachfläche einbauen.
Menge: 0,000 st

**01.13.06 Doppelrohrhalterung komplett mit Grundpfanne**
Doppelrohrhalterung komplett
mit Grundpfanne

Alu-Doppelrohrhalterung komplett mit Grundpfanne
Form und farblich passend zur Dacheindeckung,
liefern und entsprechend den Fachregeln des
Deutschen Dachdeckerhandwerks in passender
Anzahl in die Dachfläche einbauen.
Menge: 0,000 st

**01.13.07 Rohrverbinder für Schneerohrsystem**
Rohrverbinder für Schneerohrsystem

Rohrverbinder für Schneerohrsystem liefern und
einbauen.
Menge: 0,000 st

**01.13.08 Schneestopsteine geliefert und eingebaut**
Schneestoppsteine

Schneestoppsteine, passend zur Deckung,
liefern und als Zulage zur Dachfläche
einbauen.
Menge: 0,000 st

#### 01.14 01.14: Dachbelichtung/Dachausstieg

**01.14.01 Ausstiegsfenster geliefert und eingebaut**
Ausstiegsfenster

Dachausstiegsfenster, feuerverzinkt, passend
zur Dacheindeckung liefern, einbauen und die
Deckung daran anarbeiten.
Größe: ... x ... cm.
Menge: 0,000 st

**01.14.02 Lichtpfannen**
Lichtpfannen

Lichtpfannen aus PVC, passend zur
Dacheindeckung, liefern und als Zulage in die
Dachfläche einbauen.
Menge: 0,000 st

#### 01.15 01.15: Schornstein

**01.15.01 Kaminkopfeinfassung geliefert und montiert**
Kaminkopfeinfassung

Kaminkopf mit Walzblei einfassen.
Inklusive sämtlicher Abkantungen und Zuschnitte
sowie Anpassen des Walzblei an die Deckung.
Abmessung B x L: ... x ... cm
Menge: 0,000 st

**01.15.02 Kappleiste Alu**
Kappleiste

Kappleiste aus Aluminium inkl. Befestigungen,
liefern und montieren. Oberen Abschluss mittels
Silikon absichern.
Menge: 0,000 m

**01.15.03 Schalung der Kaminfläche aus impräg. Nadelholzbrettern, mindestens 12 cm breit, in**
Kaminverschalung

Schalung der Kaminfläche aus Nadelholzbrettern,
mindestens 12 cm breit, in beiderseits besäumter
Ausführung, der Güteklasse S10, 24 mm stark, auf
mit zugelassenen Dübelsystemen befestigten und
Holzlatten anbringen und fachgerecht befestigen.
Die fachgerechte Ausführung nach DIN 18 160
"Hausschornsteine" ist zu beachten.
Menge: 0,000 m2

**01.15.04 Faserzement-Platten, Schornstein,20/20cm**
Schornsteinverkleidung

Schornsteinverkleidung aus kleinformatigen Platten
liefern und lt. Verlegerichtlinie eindecken.
Inkl. Eckschutzwinkel in Farbe passend zur
Verkleidung.
Material: ....
Plattengröße: ... cm
Farbe: ...
Menge: 0,000 m2

**01.15.05 Biberschwanzziegel Opal Turmbiber**
Biberschwanzziegel, Turmbiber

Schornsteinverkleidung mit Biberschwanzziegel
Turmbiber, liefern und auf die herzustellende Lattung
verlegen. Inkl. Beischneiden am Grat. Die
Befestigung erfolgt entsprechend den Fachregeln des
Deutschen Dachdeckerhandwerks.
Oberfläche:
Farbe:
Menge: 0,000 m2

**01.15.06 Trockengrat mit First F6v**
Trockengrat mit Turmbiberfirst

Trockengrat mit Turmbiberfirst, samt untergelegter
Gratrolle, Befestigungszubehör, Gratlattenhalter,
Gratlatte und Gratklammer liefern und
mit korrosionsgeschütztem Befestigungsmaterial
durchlaufend montieren.
Farbe: ..........
Menge: 0,000 m

**01.15.07 Schornsteinabd.,Edelstahl,600/600,eben**
Schornsteinabdeckung

Schornsteinabdeckung mit umlaufender Blende
als oberen Abschluss liefern und montieren.
Größe L x B: ... x ... mm
Blende: ... mm
Blechdicke: ... mm
Material Abdeckung: .....
Menge: 0,000 st

#### 01.16 01.16: Wandanschluss

**01.16.01 Dachfläche einseitig beigeschnitten**
Dachfläche einseitig beigeschnitten

einseitiges Beischneiden der vorhandenen
Dacheindeckung an aufgehenden Bauteilen.
Einschließlich Befestigung, soweit erforderlich.
Menge: 0,000 m

**01.16.02 Wandanschluss, Walzblei, Z 250,Kappleiste**
Wandanschluss, Walzblei

Wandanschluss der Dachdeckung mit aufgelegtem
Walzbleistreifen leifern und herstellen.
Walzbleidicke: 1,25 mm
Zuschnitt Walzblei: 250 mm
Menge: 0,000 m

**01.16.03 Kappleiste Alu**
Kappleiste

Kappleiste aus Aluminium inkl. Befestigungen,
liefern und montieren. Oberen Abschluss mittels
Silikon absichern.
Menge: 0,000 m

#### 01.17 01.17: Wandverkleidung

**01.17.01 Konterlattung, senkrecht, Fassade, 50/50**
Grundlattung, senkrecht oder waagerecht,
Fassade

Latten roh, trocken, der Sortierklasse S10 nach DIN
4074-1, Holzschutz lt. DIN 68800, liefern und
senkrecht oder waagerecht mit zugelassenen
Befestigungsmittel im erforderlichen Abstand an der
Wand montieren.
Lattenquerschnitt: ... x ... mm
Untergrund: ....
Menge: 0,000 m2

**01.17.02 MF-Dämmplatten geliefert und montiert**
Dämmung Mineralfaser

Hydrophobierte Mineralfaser-Dämmplatten liefern
und an der Wandfläche in Einstellmontage, dicht
gestoßen sowie passgenau und fugenfrei einbauen.
Brandschutzklasse: A1 (nicht brennbar)
Wärmeleitfähigkeitsgruppe: 035
Dicke: ... mm
Menge: 0,000 m2

**01.17.03 DELTA®-VENT N**
Unterdeck-/Unterspannbahn

diffusionsoffene Unterdeck-/Unterspannbahn aus
PP-Spinnvlies-Folien-Kombination mit
Spezialbeschichtung liefern und nach
Dachdecker-Fachregeln und Herstellerangaben
fachgerecht auf die Lattenkonstruktion verlegen. Die
Befestigung erfolgt mit Breitkopfstiften oder
Tackerklammern.
Menge: 0,000 m2

**01.17.04 Konterlattung, senkrecht, Fassade, 50/50**
Konterlattung, senkrecht, Fassade

Latten roh, trocken, der Sortierklasse S10 nach DIN
4074-1, Holzschutz lt. DIN 68800, liefern und
senkrecht mit zugelassenen Befestigungsmittel im
erforderlichen Abstand auf vorhandener Grundlattung
montieren.
Lattenquerschnitt: ... x ... mm
Menge: 0,000 m2

**01.17.05 Schalung geliefert und aufgenagelt**
Schalung, Fassade

Wandschalung aus Brettern, d = 24 mm bzw.
OSB-Platten 22 mm, liefern und auf die vorhandene
Holzunterkonstruktion an der Wand montieren.
Menge: 0,000 m2

**01.17.06 Wandbekleidung, FZ-Platten, 20/20 cm**
Wandbekleidung

Wandbekleidung kleinformatigen Platten
inkl. Befestigung liefern und lt.
 Herstellerverlegerichtlinie
montieren.
Material: ...
Format: ... cm
Farbe: ....
Menge: 0,000 m2

**01.17.07 Biberschwanzziegel Opal Turmbiber**
Biberschwanzziegel, Turmbiber

Schornsteinverkleidung mit Biberschwanzziegel
Turmbiber, liefern und auf die herzustellende Lattung
verlegen. Inkl. Beischneiden am Grat. Die
Befestigung erfolgt entsprechend den Fachregeln des
Deutschen Dachdeckerhandwerks.
Oberfläche: ...
Farbe: ....
Menge: 0,000 m2

**01.17.08 Trockengrat mit First F6v**
Trockengrat mit Turmbiberfirst

Trockengrat mit Turmbiberfirst, samt untergelegter
Gratrolle, Befestigungszubehör, Gratlattenhalter,
Gratlatte und Gratklammer liefern und
mit korrosionsgeschütztem Befestigungsmaterial
durchlaufend montieren.
Farbe: ...
Menge: 0,000 m

**01.17.09 Sockellüfterprofil geliefert und montiert**
Sockellüfterprofil

Lüfterprofil in Farbe passend zur Flächeneindeckung
am Sockel gegen Insekteneinflug und das Eindringen
von Kleintieren liefern und durchgehend montieren.
Menge: 0,000 m

**01.17.10 PVC-Eckprofil geliefert und montiert**
Eckprofil

Eckprofil mit Schnittkantenabdeckung in Farbe
passend zur Flächeneindeckung liefern, durchgehend
montieren und die Flächen daran anarbeiten.
Menge: 0,000 m

**01.17.11 Fensteranschlüsse geliefert und hergestellt**
Fensteranschluss

Seitliche Fensteranschlüsse mit Eckprofilen
und einem Tafelstreifen aus Faserzement-
Platten, passend zur Flächeneindeckung,
einfassen.
Fenstergröße: ... cm
Faschentiefe: ... cm
Menge: 0,000 m

**01.17.12 Lüfterprofil an Stürzen geliefert und montiert**
Lüfterprofil Sturz

Lüfterprofil in Farbe passend zur Flächeneindeckung
an den Stürzen liefern und korrosionsgeschützt
durchlaufend montieren.
Menge: 0,000 m

**01.17.13 Fensterbankabdeckung geliefert und montiert**
Fensterbank Zink

Fensterbankabdeckung mit Wasserschenkel und
Aufkantung mit Wasserfalz, liefern und mit
verdeckter Befestigung montieren.
Material: ...
Stärke: ... mm
Zuschnitt: .... mm
Abkantungen: .... Stck
Menge: 0,000 m

#### 01.18 01.18: Wandverkleidung

**01.18.01 Konterlattung, senkrecht, Fassade, 50/50**
Grundlattung, senkrecht oder waagerecht,
Fassade

Latten roh, trocken, der Sortierklasse S10 nach DIN
4074-1, Holzschutz lt. DIN 68800, liefern und
senkrecht oder waagerecht mit zugelassenen
Befestigungsmittel im erforderlichen Abstand an der
Wand montieren.
Lattenquerschnitt: ... x ... mm
Untergrund: ....
Menge: 0,000 m2

**01.18.02 MF-Dämmplatten geliefert und montiert**
Dämmung Mineralfaser

Hydrophobierte Mineralfaser-Dämmplatten liefern
und an der Wandfläche in Einstellmontage, dicht
gestoßen sowie passgenau und fugenfrei einbauen.
Brandschutzklasse: A1 (nicht brennbar)
Wärmeleitfähigkeitsgruppe: 035
Dicke: ... mm
Menge: 0,000 m2

**01.18.03 DELTA®-VENT N**
Unterdeck-/Unterspannbahn

diffusionsoffene Unterdeck-/Unterspannbahn aus
PP-Spinnvlies-Folien-Kombination mit
Spezialbeschichtung liefern und nach
Dachdecker-Fachregeln und Herstellerangaben
fachgerecht auf die Lattenkonstruktion verlegen. Die
Befestigung erfolgt mit Breitkopfstiften oder
Tackerklammern.
Menge: 0,000 m2

**01.18.04 Konterlattung, senkrecht, Fassade, 50/50**
Konterlattung, senkrecht, Fassade

Latten roh, trocken, der Sortierklasse S10 nach DIN
4074-1, Holzschutz lt. DIN 68800, liefern und
senkrecht mit zugelassenen Befestigungsmittel im
erforderlichen Abstand auf vorhandener Grundlattung
montieren.
Lattenquerschnitt: ... x ... mm
Menge: 0,000 m2

**01.18.05 Schalung geliefert und aufgenagelt**
Schalung, Fassade

Wandschalung aus Brettern, d = 24 mm bzw.
OSB-Platten 22 mm, liefern und auf die vorhandene
Holzunterkonstruktion an der Wand montieren.
Menge: 0,000 m2

**01.18.06 Wandbekleidung, FZ-Platten, 20/20 cm**
Wandbekleidung

Wandbekleidung kleinformatigen Platten
inkl. Befestigung liefern und lt.
 Herstellerverlegerichtlinie
montieren.
Material: ...
Format: ... cm
Farbe: ....
Menge: 0,000 m2

**01.18.07 Biberschwanzziegel Opal Turmbiber**
Biberschwanzziegel, Turmbiber

Schornsteinverkleidung mit Biberschwanzziegel
Turmbiber, liefern und auf die herzustellende Lattung
verlegen. Inkl. Beischneiden am Grat. Die
Befestigung erfolgt entsprechend den Fachregeln des
Deutschen Dachdeckerhandwerks.
Oberfläche: ...
Farbe: ....
Menge: 0,000 m2

**01.18.08 Trockengrat mit First F6v**
Trockengrat mit Turmbiberfirst

Trockengrat mit Turmbiberfirst, samt untergelegter
Gratrolle, Befestigungszubehör, Gratlattenhalter,
Gratlatte und Gratklammer liefern und
mit korrosionsgeschütztem Befestigungsmaterial
durchlaufend montieren.
Farbe: ...
Menge: 0,000 m

**01.18.09 Sockellüfterprofil geliefert und montiert**
Sockellüfterprofil

Lüfterprofil in Farbe passend zur Flächeneindeckung
am Sockel gegen Insekteneinflug und das Eindringen
von Kleintieren liefern und durchgehend montieren.
Menge: 0,000 m

**01.18.10 PVC-Eckprofil geliefert und montiert**
Eckprofil

Eckprofil mit Schnittkantenabdeckung in Farbe
passend zur Flächeneindeckung liefern, durchgehend
montieren und die Flächen daran anarbeiten.
Menge: 0,000 m

**01.18.11 Fensteranschlüsse geliefert und hergestellt**
Fensteranschluss

Seitliche Fensteranschlüsse mit Eckprofilen
und einem Tafelstreifen aus Faserzement-
Platten, passend zur Flächeneindeckung,
einfassen.
Fenstergröße: ... cm
Faschentiefe: ... cm
Menge: 0,000 m

**01.18.12 Lüfterprofil an Stürzen geliefert und montiert**
Lüfterprofil Sturz

Lüfterprofil in Farbe passend zur Flächeneindeckung
an den Stürzen liefern und korrosionsgeschützt
durchlaufend montieren.
Menge: 0,000 m

**01.18.13 Fensterbankabdeckung geliefert und montiert**
Fensterbank Zink

Fensterbankabdeckung mit Wasserschenkel und
Aufkantung mit Wasserfalz, liefern und mit
verdeckter Befestigung montieren.
Material: ...
Stärke: ... mm
Zuschnitt: .... mm
Abkantungen: .... Stck
Menge: 0,000 m

#### 01.19 01.19: Stundenlohnleistungen für nicht v

**01.19.01 Dachdeckermeisterstunde**
Dachdeckermeisterstunde

Dachdeckermeisterstunde für nicht vorhergesehene
Arbeiten zum Nachweis
Menge: 0,000 h

**01.19.02 Dachdeckergesellenstunde**
Dachdeckergesellenstunde

Dachdeckergesellenstunde für nicht vorhergesehene
Arbeiten zum Nachweis
Menge: 0,000 h

**01.19.03 Dachdeckerlehrlingsstunde**
Dachdeckerlehrlingsstunde

Dachdeckerlehrlingsstunde für nicht vorhergesehene
Arbeiten zum Nachweis
Menge: 0,000 h

**01.19.04 Dachdeckerhelferstunde**
Dachdeckerhelferstunde

Dachdeckerhelferstunde für nicht vorhergesehene
Arbeiten zum Nachweis
Menge: 0,000 h
